# AC AG Düren Umbau +Sicherung Eingangsbereich
Angebotsaufforderung (GAEB 90, DA83)
Währung: EUR
Auftraggeber: Bau- und Liegenschaftsbetrieb NRW

## Raumlufttechnik (RLT) 05/2026
Datum: 21.05.26

*Hinweis*
1. Allgemeine Vorbemerkungen :

1.1 Anschrift
Die Baumaßnahme erfolgt am Amtsgericht in Düren,
August-Klotz-Str.14, 52349 Düren.

1.2 Denkmalschutz
Das Amtsgericht ist seit Juli 2023 denkmalgeschützt.
Die Ausführung der Arbeiten wird von der Unteren
Denkmalbehörde und dem Denkmalamt des
Landschaftsverbands Rheinland begleitet und
begutachtet. Alle
denkmalrechtlich relevanten Fabrikate bzw. Systeme
sowie Farbtöne, die zum Einsatz kommen sollen, sind
rechtzeitig vor Ausführungsbeginn zu bemustern und zur
Freigabe vorzulegen. Der Aufwand ist in die
Einheitspreise einzukalkulieren.

1.3 Amtsgericht / öffentlicher Betrieb
Die Bauarbeiten finden in dem Eingangsbereich eines
Gerichtsgebäudes statt. Die Bauarbeiten werden
während des normalen Gerichtsbetriebs stattfinden, es
ist vor allem am Vormittag mit einer hohen
Besucherfrequenz zu rechnen. Die Wegeführung der
Besucher kreuzt z.T. den Weg zwischen Baustelle und
Bereich der Baustelleneinrichtung. Mehrer Stufen sind
in diesem Bereich zu überwinden, eine Rampe ist im
Zuge der Baustelleneinrichtung vorzusehen.

Rettungswege, Sammelplätze und Feuerwehrzufahrten zum
Gerichtsgebäude sind jederzeit freizuhalten. Die
Verkehrssicherheit aller öffentlichen Wege und Zugänge
ist ebenfalls jederzeit sicherzustellen. Direkt
zwischen der Baustelleneinrichtung und der Baustelle
ist ein Bereich, der für die Anleiterung von
Notausstiegsfenstern jederzeit von Gegenständen
freizuhalten ist.

Im Gerichtsgebäude besteht ein absolutes Rauchverbot!
Es darf keine Musik gehört werden!
Das Fotografieren, und Filmen in den sensiblen
Bereichen ist untersagt.
Das Gerichtsgebäude wird Videoüberwacht.

Es gibt besondere Sicherheitbestimmungen für die
Auswahl des vor Ort einzusetzenden Personals. Alle
Mitarbeiter, die vor Ort tätig sein werden, sind im
Vorfeld zu benennen und es erfolgt im Vorfeld eine
Sicherheitsüberprüfung durch das LKA.

Den Anweisungen des vor Ort tätigen Sicherheits- und
Wachpersonals ist jederzeit und zwingend Folge zu
leisten.

1.4 Notweniger Treppenraum
Die Maßnahmen finden im Eingangsbereich statt. Dieser
Bereich gehört räumlich zum notwenigen
Treppenraum. Die vorhandenen Fluchtwege sind daher
jederzeit freizuhalten. Alle auszuführenden
Maßnahmen und die einzubauenden Materialien müssen den
Vorgaben aus dem aktuellen genehmigten
Brandschutzkonzept (in der Regel: nicht brennbar)
entsprechen.

2. Besondere Vorgaben:

2.1 Vorgesehene Arbeitsabschnitte
Die Arbeiten sind so auszuführen, dass im Zuge der
Gesamtarbeiten ein zügiges Arbeiten ermöglicht wird.
D.h. der Auftragnehmer hat die Baustelle personell und
maschinell so zu besetzten, dass die Arbeiten in den
verschiedenen Bereichen gleichzeitig und unabhängig
voneinander erfolgen können.

2.2 Geräuschintensive Arbeiten / Arbeiten am Wochenende
Besonders geräuschintensive Arbeiten sind mit
zeitlichem Vorlauf von mind. 24 Stunden vor Beginn mit
der
örtlichen Bauleitung abzustimmen, und möglichst
kompakt an einem Stück vorzugsweise in den späten
Nachmittagsstunden bis maximal 20:00 Uhr an
Arbeitstagen durchzuführen. Es besteht die Möglichkeit
besonders geräuschintensive Arbeiten an Samstagen
auszuführen. Arbeiten an Samstagen sind mit der
Bauleitung abzustimmen, Tätigkeiten an Sonn- und
Feiertagen erfordern die behördliche Genehmigung, die
unaufgefordert seitens des AN vorzulegen ist. Alle
gültigen Lärmschutzbestimmungen sind einzuhalten.
Hierzu gehören u.a. die allgemeinen
Verwaltungsvorschriften zum Schutz gegen Baulärm,
Geräusch-
Immissionen neueste Fassung, die gültigen VDI
Richtlinien. Entstehende Kosten sind in die
Einheitspreise
einzurechnen.

2.3 Mehrstufiger Ausbau
Der Umbau des Eingangsbereichs soll im laufenden
Betrieb stattfinden. Um den Zugang ins Gebäude
möglichst wenig einzuschränken ist die Maßnahme daher
in drei Ausbaustufen geplant. Zunächst wird die
Rohbauöffnung für die neue innere Ausgangsschleusentür
erstellt und temporär wieder verschlossen. Im
zweiten Schritt soll der neue Ausgang komplett
hergestellt werden, die vorhandenen Zugangssituation
soll in
dieser Bauphase weiter genutzt werden. Die Bereiche
sind daher baulich voneinander abzutrennen. In der
zweiten Ausbaustufe wird der neu erstellt Ausgang als
Ausgang genutzt, der Zugang für Besucher des
Gerichts erfolgt temporär über den Zugang
Goethestraße. In dieser zweiten Bauphase wird dann die
Eingangsschleuse sowie das Büro der Einlasskontrolle
errichtet. Aufgrund der zweistufigen Ausbauphase
gibt es vor Ort keine Möglichkeit Material zwischen zu
lagern, dies muss im jeweiligen fachbetreib erfolgen
und ist entsprechend einzukalkulieren.
Die Einbruchsicherheit des Eingangsbereichs ist
jederzeit sicher zu stellen, d.h. zunächst muss die
innere
Schleusentür der Ausgangsschleuse eingebaut werden,
bevor der Abbruch und Einbau der neuen äußeren
Schleusentür erfolgen kann, oder umgekehrt. Dies
erfordert mehrfache Anfahrten, eine entsprechende
Personalplanung und detaillierte Koordination sowie
Abstimmung mit der örtlichen Bauleitung und den
anderen Gewerken. Dieser Aufwand ist in den
Einheitspreisen entsprechend miteinzukalkulieren.

3. Angaben zu Ausführung und Pflichten des AN

3.1 Verkehrssicherungspflicht
Der Auftragnehmer ist für die Dauer seiner gesamten
Arbeiten verpflichtet die Verkehrssicherheit zu
garantieren. Dazu gehört insbesondere die laufende
Kontrolle der Verkehrswege auf dem Baugrundstück
und im Gebäude. Verschmutzungen der Transportwege im
Außenbereich und im Inneren des Gebäudes, die
durch Arbeiten des AN verursacht werden, sind
jederzeit umgehend zu beseitigen.
Sicherheitseinrichtungen,
die temporär zu Transportzwecken entfernt werden
müssen, sind durch den Verursacher unverzüglich
wiederherzustellen.

3.2 Sicherheit
Der Auftragnehmer hat dafür Sorge zu tragen, dass alle
auf der Baustelle tätigen Mitarbeiter des AN mit der
erforderlichen persönlichen Schutzausrüstung
ausgestattet sind und diese gemäß Sige-Plan tragen.
Für das
Bauvorhaben ist die "Verordnung über Sicherheit und
Gesundheitsschutz" (Baustellenverordnung) in der
gültigen Fassung anzuwenden. Mit Abgabe eines
Angebotes verpflichtet sich der AN, im Auftragsfalle
alle
vom SiGeKo geforderten Sicherheitsinformationen und
Unterlagen 14 Tage vor Arbeitsbeginn in Papierform
sowie gängigen Dateiformaten vorzulegen.

3.3 Baustelleneinrichtung
Der beigefügte Baustelleneinrichtungsplan ist
Vertragsbestandteil und zu beachten. Die Einrichtung
der
Baustelle, das Lagern von Materialien und der
Arbeitsablauf sind mit dem Auftraggeber und der
örtlichen
Bauleitung abzustimmen. Wege und Zufahrten/Zugänge
sind für den Verkehr freizuhalten. Die Absperrung,
Kennzeichnung und Sicherung seiner Arbeitsstellen
obliegt dem Auftragnehmer ohne gesonderte Vergütung,
sofern die Leistungsbeschreibung nichts anderes
vorsieht.
Die Baustelleneinrichtung umfasst alle für die
Herstellung der nachfolgend beschriebenen Leistungen
erforderlichen Baumaschinen, Geräte und
Arbeitsgerüste, Hubsteiger etc. in der Anlieferung,
Vorhaltung,
Unterhaltung, Standfestigkeit und Abtransport.

3.4 Energieversorgung
Strom einschließlich Baustellenbeleuchtung und Wasser
werden vom Auftraggeber zur Verfügung gestellt.
Alle Zuführungen der Versorgungsleitungen von den
Hauptanschlüssen bis zu den Entnahmestellen, deren
Vorhaltung und späterer Abbau müssen vom Auftragnehmer
auf eigene Kosten erstellt bzw. vorgenommen
werden. Für Arbeitsstellenbeleuchtung hat der
Auftragnehmer ohne Anspruch auf Vergütung selbst zu
sorgen. Die Kosten des Verbrauchs von Strom und Wasser
trägt der Auftraggeber.

3.5 Lage von Leitungen, Kabel
Der Auftragnehmer hat sich vor Arbeitsausführung über
die genaue Lage von Hindernissen, wie Leitungen,
Kabel, Kanäle, Vermarkungen etc. zu informieren.
Baustellen- und endgültige Anschlüsse müssen
grundsätzlich zugänglich bleiben und geschützt werden.

3.6 Brandschutz, feuergefährliche Arbeiten
Jegliche Arbeiten mit offener Flamme und mit
brennbaren und leicht entzündlichen Baustoffen sind
rechtzeitig vor Ausführung anzumelden und vom AG
freizugeben. Dafür ist der beigefügte Erlaubnisschein
zu
beachten und dem AG bzw. seinem Vertreter vor Ort
ausgefüllt zur Unterschrift vorzulegen.

3.7 Sauberhaltung der Baustelle, Lagerflächen sowie
Entsorgung und Wiederverwertung
Die Baustelle ist in einem sauberen Zustand zu halten
und im Arbeitsbereich des AN täglich sowie in den
mitbenutzten Bereichen mindestens einmal in der Woche
besenrein zu säubern. Anfallender eigener
Bauschutt, Abfälle und Verpackungsmaterialien sind den
angefallenen Mengen entsprechend regelmäßig
aus dem Gebäude und vom Gelände zu schaffen und zu
entsorgen. Der Auftraggeber ist berechtigt, die
vorgenannte Schutt- und Abfallbeseitigung von einem
Dritten zu Lasten des Auftragnehmers ausführen
zu lassen, falls diese nicht innerhalb von drei
Arbeitstagen nach schriftlicher Aufforderung des
Auftraggebers
vorgenommen wird.
Gemäß den gesetzlichen Abfallbestimmungen müssen die
zu entsorgenden Materialien aus Abbrucharbeiten
einer geeigneten Wiederaufbereitungsanlage bzw. einer
Deponie zugeführt werden. Abfälle und Bauabfälle
sind zu trennen. Die Kosten für die Trennung sind in
die Einheitspreise einzurechnen.

4. Angaben zur Bauorganisation

4.1 Planunterlagen
Alle erforderlichen Baupläne und Ausführungsunterlagen
werden dem AN digital im pdf-Format  zur
Verfügung gestellt. Weitere Vervielfältigungen sind
Sache und gehen zu Lasten des AN.
Die genauen Mengen für die Materiallieferungen sind
vom AN eigenverantwortlich zu ermitteln.
Unstimmigkeiten, die der AN bei der Prüfung der ihm
übergebenen Baupläne und Ausführungsunterlagen
feststellt, sind dem AG unverzüglich schriftlich
mitzuteilen.

4.2 Planvorhaltung
Zu den auf der Baustelle vorzuhaltenden
Ausführungsunterlagen zählt neben den
Ausführungsplänen auch
eine Ausfertigung der Leistungsbeschreibung.

4.3 Bevollmächtigter des Auftragnehmers,
Baubesprechungen
Für die Überwachung seiner Arbeiten hat der
Auftragnehmer einen verantwortlichen, fachlich
qualifizierten
Bevollmächtigten für die gesamte Bauzeit bis zur
Abnahme seiner ausgeführten Leistungen zu stellen. Der
Bevollmächtigte ist vor Beginn der Arbeiten
schriftlich zu benennen und muss befugt sein, mit dem
Auftraggeber verbindliche Verhandlungen im Auftrage
seiner Firma zu führen.
Der Auftragnehmer ist verpflichtet, an einer
wöchentlich zur gleichen Zeit stattfindenden örtlichen
Besprechung mit der Bauführung und allen am Bau
tätigen Auftragnehmern selbst oder durch einen
verantwortlichen und entscheidungsberechtigten
Vertreter teilzunehmen.
Der Auftragnehmer hat dafür zu sorgen, dass während
der Arbeit auf der Baustelle ständig eine Person
anwesend ist, die es ermöglicht, in deutscher Sprache
zu verhandeln und zu kommunizieren.

4.4 Werbung
Eigenwerbung an den Gerüsten oder Bauplanen ist durch
den AN nicht zulässig.

5. Sonstige Angaben zur Abrechnung:

5.1 Massenberechnungen und Freigaben
Die Massen und Maße der Bestellungen sind vom AN
selbst zu ermitteln. Fehlkalkulationen, die auf
Unkenntnis der Planung oder nicht gewissenhafter
Prüfung zurückzuführen sind, gehen zu Lasten des AN.

5.2 Transporte und Hebegeräte
Bei der Planung und Kalkulation sind unter anderem zu
berücksichtigen: eventuelles Umladen inkl.
Ladehilfen und Bau von Hilfskonstruktionen, sowie
Absperrungen etc..
Notwendige Geräte, Maschinen, insbesondere
(Mobil-)Kräne zur Demontage oder Montage,
Transportmittel
und sonstige Hilfsmittel, sowie ihr Betrieb, sind in
die Einheitspreise einzurechnen.

5.3 Befestigungselemente
Alle Preise verstehen sich, falls nicht anders
beschrieben, einschließlich der entsprechenden
Kleinteile und
Befestigungsmittel wie Nägel, Schrauben oder Ähnlichem.

5.4 Begehung Einzelbauteile
Unmittelbar bevor der Zugang eines Einzelbauteiles
verdeckt wird, ist dies der örtlichen Bauleitung
schriftlich
mitzuteilen. Wird der freie Zugang zu Bauteilen ohne
vorherige Besichtigung und Freigabe durch die
Bauleitung verschlossen, sind auf Anweisung die
Baumaßnahmen rückstandslos zu Lasten des AN
zurückzubauen.

5.5 Aufmaß und Abrechnung
Die Rechnungen einschließlich Mengenberechnungen sind
in der Reihenfolge der Positionen des Angebotes
einzureichen. Sofern aus abrechnungs- und
verwaltungstechnischen Gründen das Bauvorhaben schon
bei
der Ausschreibung in mehrere Abschnitte aufgeteilt
worden ist, ist die Abrechnung genauso geteilt
aufzustellen, auch wenn das Aufmaß übergreifend ist
und in Einzelteile aufgeteilt werden muss. Die
Aufteilung und der Abrechnungsmodus werden
grundsätzlich vom Auftraggeber angegeben, auch wenn
beauftragte Architekten die Bauleitung durchführen.
Aufmaße sind, falls zum Nachweis erforderlich, ggf.
durch Skizzen, Angabe des Gebäudeteils, der
Raumnummer o.ä. zu belegen. Sie sind baubegleitend
vorzunehmen. Bei der Abrechnung der Leistungen
sind die gleichen Positionsnummern wie im
Leistungsverzeichnis zu verwenden.

*Hinweis*
AG Düren Umbau Eingangsbereich  Vorbemerkungen
Maßnahme
Das Amtsgericht Düren wurde 1938 erbaut und bis 1942
fertiggestellt. Im zweiten Weltkrieg wurde das
Gebäude durch mehrere Fliegerangriffe beschädigt. Im
Zuge der der Reparaturmaßnahmen und
Anpassungen an moderne Vorgaben für den Gerichtbetrieb
wurde die historische Substanz in mehreren
Bauphasen an einigen Stellen ausgebessert und ergänzt.
Seit 2023 steht das Amtsgericht Düren unter
Denkmalschutz.

Die vorliegende Maßnahme sieht vor, den
Eingangsbereich neu zu organisieren und an die
aktuellen
Sicherheitsbestimmungen mit getrennter Ein- und
Ausgangsschleuse sowie durchschusssicherem
Arbeitsplatz für die Wachtmeister anzupassen. Der
sensible und fachgerechte Umgang mit der vorhandenen
denkmalgeschützen Bausubstanz sowohl während des
Rückbaus als auch beim Einbau der neuen Elemente
und der Überarbeitung der Oberflächen ist Inhalt
dieser Maßnahme. Die erhöhten Sicherheitsanforderungen
für die Maßnahme im laufenden Gerichtsbetrieb sind
jederzeit zu gewährleisten.

Die Baustelleneinrichtung und die Materiallagerung ist
so anzulegen, dass für die Arbeiten der anderen am
Bau beteiligten Firmen genügend Raum zur Verfügung
steht und dieselben bei ihrer Arbeit und damit der
Baufortschritt nicht behindert werden.
Verunreinigungen oder Beschädigungen der benutzten
Geländeflächen
und der Zufahrtswege sind unaufgefordert zu beseitigen.
Der Eingangsbereich muss jederzeit für Besucher des
Gerichtsgebäudes nutzbar sein. Positionen der
Lagerflächen für eigenes Material sind ebenso vor
Ausführung abzustimmen.

Parkplatz Fahrzeuge - Transportweg bis zum Gericht
Alle Fahrzeuge können auf dem kostenpflichtigen
öffentlichen Parkplatz gegenüber des Gerichtsgebäudes
(Hoeschplatz) abgestellt werden.
Für die Anlieferung steht der Vorplatz des
Gerichtsgebäudes zur Verfügung. Fahrzeuge dürfen dort
nur für
das Zeitfenster der Anlieferung abgestellt und müssen
umgehend wieder abgefahren werden.

Aufenthaltscontainer und Sanitäranlagen werden direkt
vor dem Gerichtsgebäude auf der Grünfläche
aufgestellt. Die Fläche für Material- und
Schuttcontainer, sowie Baustellen-WC und
Mannschaftscontainer
sind dem beiliegenden BE-Plan zu entnehmen. Der
Transportweg über den öffentlichen und von Besuchern
häufig frequentierten Eingangsbereich ist zu beachten.
Es ist einzukalkulieren, dass die Abfuhr von
Abbruchmaterial und die Materialeinbringung aufgrund
der Zugänglichkeit der Baustelle nur über eine
Schubkarre und auf dem vorgesehenen Weg / Rampe
erfolgen kann.
Es ist einzukalkulieren, dass die Materialabfuhr und
die Einbringung aufgrund der Zugänglichkeit der
Baustelle nur über Schubkarre und erfolgen kann.

Hinweis zum Abbruch
In die Einheitspreise des Rückbaus / Erneuerung sind
in jede Position folgende Punkte einzukalkulieren:
Der vollständige Rückbau aller Befestigungsmittel ist
in den EP einzukalkulieren.
Das Abbruchmaterial wird Eigentum des AN.
Transportkosten, inkl. Containerstellung und
Entsorgungskosten sind in den EP einzukalkulieren. Die
Aufstellplätze der Entsorgungscontainer sind mit
dem Amtsgericht Düren und der zuständigen städtischen
Verwaltung abzustimmen, alle Gebühren und
Absperrungen sind selbst zu tragen.

Denkmal
Bei dem vorliegenden Objekt handelt es sich um ein
Einzeldenkmal. Alle Arbeiten sind mit äußerster
Sorgfalt
und unter Beachtung denkmalpflegerischer
Gesichtspunkte durchzuführen. Dies ist bei der
Kalkulation der
Angebotspreise zu berücksichtigen. Sich durch das
Denkmal ergebende Erschwernisse berechtigen nicht zu
späteren Nachforderungen. Der schonende Umgang sowie
die Baustoffverträglichkeit mit der historischen
Bausubstanz sind obligatorisch.

Besetzung Baustelle
Die Gesamtmaßnahme muss im Sommer 2026 abgeschlossen
werden. Es sind ausreichend Maschinen,
Geräte und Personal vorzusehen, so dass der beigefügte
Terminplan eingehalten wird.

Planunterlagen
Die vom Architekten zur Verfügung gestellten Maße und
Massen bzw. maßstäbliche oder unmaßstäbliche
Zeichnungen stellen eine Unterstützung dar und
begründen keinen Rechtsanspruch auf Maßhaltigkelt oder
Vollständigkeit. Alle Angaben zu den Abmessungen und
Flächen werden nur informationshalber zur
Verfügung gestellt und sind durch den AN vor
Ausführung zu überprüfen.

Dieser Vortext ist zur Kalkulation des Einheitspreises
zwingend zu berücksichtigen!

*Hinweis*
ANLAGENBESCHREIBUNG LÜFTUNGSTECHNIK

In der vorliegenden Unterlage wird die Belüftung der
Einlasskontrolle Raum E-00b betrachtet.

Der Raum erhält einen Zu- und Abluftvolumenstrom von
100 m³/h, dies entspricht einen 2,5fachen Luft-wechsel
in der Stunde.
Der Raum erhält zur Belüftung einen Zu- und
Abluftventilator als Kanallüfter. Zur Sicherstellung
einer minimalen
Zulufttemperatur von 20°C wird ein eigenständig
geregeltes, elektrisches Heizregister in den
Zuluftstrang
integriert. Zum Schutz vor Verschmutzungen des
Registers wird ein Filter der Filterklasse ePM1 >=50%
vorgeschaltet. Die beiden Ventilatoren erhalten
jeweils 2 Schalldämpfer zur Minimierung der
Betriebsgeräusche
in den Lüftungskanälen. Die Ventilatoren, samt
Heizregister und Filter werden im Untergeschoss
untergebracht.
Der dafür vorgesehen Raum ist durch eine vertikale
Einstiegsluke mit einem Öffnungsmaß von ca. 1m x 1m
zugänglich.
Die Außen- und Fortluft wird per Erdkanal im Bereich
des Parkplatzes am rückwärtigen Gebäudeteil über
Lüftungstürme abgesaugt bzw. abgegeben. Der Erdkanal
wird per Kunststoffrohr in einen bauseits zur
Verfügung gestellten Graben zu einem Schraubfundament
verlegt. Auf dem Schraubfundament wird eine
Gitterrostebene erstellt, auf welcher die Türme
befestigt werden. Mit dieser Variante wurden
denkmalschutzrechtliche Anforderungen erfüllt.

Verteilsystem / Luftführung
Das Kanalsystem und die zugehörigen Einzelteile
bestehen aus verzinktem Stahlblech, die Erdkanäle aus
Kunststoff.
Die Außenluft und Fortluft wird wie zuvor beschrieben,
über Lüftungstürme angesaugt/ausgeblasen. Die Luft
wird per Erdkanal in das Gebäude in das Untergeschoss
geführt, von dort im Schatten der vorhandenen
Unterzüge durch einen weiteren Raum in den
vorgenannten Kriechkeller zu den Kanallüftern geführt.
Von dort
aus wird die Luft durch einen Schacht in das
Erdgeschoss geführt und im Bereich des Deckensegels in
den
Raum Einlasskontrolle (E-00b).
Zur Sicherstellung des Schallschutzes in diesem Raum
werden zusätzliche Schalldämpfer im Deckensegel
vorgesehen. Die Zuluft wird per Tellerventil im
Deckensegel in den Raum abgegeben, die Abluft wird
direkt aus
dem Deckensegel abgesaugt.

Vorbeugender Brandschutz
Alle Luftleitungen, die durch Wände bzw. Decken
führen, an die Anforderungen hinsichtlich der
Feuerwiderstandsdauer bestehen, erhalten zertifizierte
Brandschutzklappen Das betrifft insbesondere Wände
von Schächten sowie dem Kriechkeller. Die
Brandschutzklappen erhalten keine Aufschaltung auf ein
übergeordnetes System, die Auslösung erfolgt mittels
Schmelzlot.

Wärmeschutz/Dämmung
Zur Reduzierung der Wärme- und Kälteverluste werden
die Lüftungskanäle außerhalb der temperierten
Bereiche gedämmt.
Der Außenluftkanal erhält eine Dämmung aus
diffusionsdichtem Kautschukmaterial (Brandschutzklasse
B1).
Der Zuluftkanal wird mit Mineralfasermatten
(Baustoffklasse A1) gedämmt.
Die Dämmstoffdicke beträgt 30 mm. Auf Grund niedriger
Deckenhöhen und erhöhter Stoßgefahr werden
Leitungen mit Blechummantelung versehen.

Hinweise zur Steuerung und Regelung
Die Anlage wird ganzjährig nach Zeitprogramm
betrieben. In der Pförtnerloge wird eine Fernauslösung
zum Start
der Anlage außerhalb der Betriebszeiten vorgesehen.
Die Zuluft-Temperatur wird auf konstant 20°C
konditioniert, das Heizregister regelt die Temperatur
autark.
Der Filter wird per Differenzdruck analog überwacht,
der Messwert wird auf kein übergeordnetes System
aufgeschaltet.

Die Anlage wird für die Ansteuerung über eine GLT
vorgerüstet.
Die vorläufige Steuerung erfolgt über ELT.

Neben den Installationsarbeiten sind 2 Heizkörper zu
remontieren. Die Zuleitungen der Heizkörper sind ggf.
instand zu setzen oder zu verlängern.

Der Raum erhält eine Splitkälteanlage. Das Innengerät
wird als Wandgerät ausgeführt, die Außeneinheit wird
auf den gleichen Gitterrost gestellt, wie die
Außenlufttürme. Hierbei ist die hohe Leitungslänge
inf. des großen
Abstands zwischen Innen- und Außeneinheit zu beachten!

### 01 Ventilatoren und Zubehör

#### 01.01 Ventilatoren

*Hinweis*
Es wird nochmals ausdrücklich auf die Vorbemerkungen
hingewiesen. Grundsätzlich sind alle Komponenten, wenn
nicht
ausdrücklich anders beschrieben, komplett
betriebsfertig inkl.
liefern und montieren zu kalkulieren.

**01.01.0010 Radialventilator Zuluft Gehäuse Stahl verz**
Radialventilator, einseitig saugend, mit Gehäuse, für
Einbau in
Luftleitung, für Zuluft, Leistungsaufnahme Klasse P1
DIN EN
13053, Genauigkeitsklasse 1 DIN 24166, saug- und
druckseitig
angeschlossen,
Volumenstrom '100' m3/h, Bezugsdichte am
Eintrittsquerschnitt
1,2 kg/m3, mit Motor, Bemessungsbetriebsspannung 230 V
AC,
als Wechselstrommotor, einschl. Steuergerät,
Motorschutz mit
Messwertgeber als Kaltleiter zur Abschaltung, Gehäuse
aus
verzinktem Stahl, Laufrad dynamisch ausgewuchtet, DIN
ISO
21940-11, Gütestufe G 6.3, Laufrad aus verzinktem
Stahl, aus
verzinktem Stahl, Luftleitungsanschluss druck- und
saugseitig,
mit elastischem Verbindungsstück und Flansch, Flansch
aus
verzinktem Stahl, mit kalibrierter
Volumenstrommesseinrichtung,
Menge: 2,000 St
Zuordnung: 400000000

**01.01.0020 Befestigungsmanschetten**
Befestigungsmanschetten
für vorgenannten Radialventilator zur Befestigung an
Stahlbetondecken
Menge: 2,000 St
Zuordnung: 400000000

#### 01.02 Zubehör

*Hinweis*
Es wird nochmals ausdrücklich auf die Vorbemerkungen
hingewiesen. Grundsätzlich sind alle Komponenten, wenn
nicht
ausdrücklich anders beschrieben, komplett
betriebsfertig inkl.
liefern und montieren zu kalkulieren.

**01.02.0010 Wärmeübertrager Elektro-Lufterwärmer**
*** Leitbeschreibung
StL-Nr. STLB-Bau 10/2024
Wärmeübertrager, für Luftleitungseinbau, als
Elektro-Lufterwärmer, Bemessungsbetriebsspannung 230 V
AC, Schutzart IP 44 DIN EN 60529 (VDE 0470-1), Gehäuse
aus
verzinktem Stahl, Heizleistung stufenlos regelbar, mit
Luftstromüberwachung, Sicherheitstemperaturbegrenzer
und
Temperaturwächter.
Menge: 1,000 St
Zuordnung: 400000000
*Unterbeschreibung 01 Elektroheizregister inkl. Heizregistersteuerung (Einstellwert*
Elektroheizregister inkl. Heizregistersteuerung
(Einstellwert
Zulufttemperatur 20°C), Strömungswächter und
Kanaltemperaturfühler

Lufteintrittstemperatur -10°C
Luftaustrittstemperatur 20°C

Luftseitiger Druckverlust von max. ~50 Pa

**01.02.0020 Luftfilter Taschenfilter ePM1**
StL-Nr. STLB-Bau 10/2024
Luftfilter, für horizontalen Luftleitungseinbau, als
Taschenfilter,
Filtermedium aus Glasfasern, Filterklasse ePM1 DIN EN
ISO
16890, Abscheidegrad von 50 % bis unter 55 %,
max. Anfangsdruckdifferenz in Pa '
20'
.
Menge: 1,000 St
Zuordnung: 400000000

**01.02.0030 Filterüberwachung**
Filterüberwachung als Schrägrohrmanometer
inkl. Markierung des max. zulässigen Differenzdruck
Menge: 1,000 St
Zuordnung: 400000000

**01.02.0040 Sicherheitsschalter Wartungs-Lasttrennschalter 3polig**
*** Leitbeschreibung
StL-Nr. STLB-Bau 10/2024
Sicherheitsschalter, zur Schaltung von
Einzelantrieben, einschl.
Wartungsschalter als Lasttrennschalter, 3-polig,
Gehäuse aus
Kunststoff, mit Kabelverschraubung.
Menge: 2,000 St
Zuordnung: 400000000
*Unterbeschreibung 01 Der Sicherheitsschalter stellt die Schnittstelle zum Gewerk ELT*
Der Sicherheitsschalter stellt die Schnittstelle zum
Gewerk ELT
dar.
*Unterbeschreibung 00*
*Unterbeschreibung 00*

### 02 Luftleitungen und Zubehör

#### 02.01 Luftleitungen rund, Stahl verzinkt

*Hinweis*
Es wird nochmals ausdrücklich auf die Vorbemerkungen
hingewiesen. Grundsätzlich sind alle Komponenten, wenn
nicht
ausdrücklich anders beschrieben, komplett
betriebsfertig inkl.
liefern und montieren zu kalkulieren.

**02.01.0010 Wickelfalzrohr, Stahl verzinkt, DN 100**
Wickelfalzrohr aus verzinktem Stahl, Nähte gefalzt,
Luftdichtheitsklasse ATC3 DIN EN 16798-3, Maße DIN EN
1506, DN 100, mit Einsteckende, mit Lippendichtung,
geschraubt/genietet, min./max. Temperatur der
geförderten Luft
-15 bis 40 Grad C, Druckbereich von -750 bis 2000 Pa,
mit
Aufhänge-/Auflagekonstruktion, schallgedämmt,
befestigen mit
Befestigungsmitteln mit bauaufsichtlichem
Verwendbarkeitsnachweis einschl. Bohrungen,
Befestigungsuntergrund Stahlbeton,
Montagehöhe bis 5,0 m
Menge: 100,000 m
Zuordnung: 400000000

**02.01.0020 DN125**
*** gemäß Ausführungsbeschreibung DN125
*** wie Position 02.01.0010
Menge: 2,000 m
Zuordnung: 400000000

**02.01.0030 Rohrbogen 90°, Stahl verzinkt, DN 100**
Bogen, für Luftleitung, rund, Luftdichtheitsklasse
ATC3 DIN EN
16798-3, 90 Grad, aus verzinktem Stahl, DN 100, mit
Einsteckenden, mit Lippendichtung, geschraubt/genietet,
min./max. Temperatur der geförderten Luft -15 bis 40
Grad C,
Druckbereich von -750 bis 2000 Pa, mit
Aufhänge-/Auflagekonstruktion, schallgedämmt,
befestigen mit
Befestigungsmitteln mit bauaufsichtlichem
Verwendbarkeitsnachweis einschl. Bohrungen,
Befestigungsuntergrund Stahlbeton,
Montagehöhe bis 5,0 m
Menge: 26,000 St
Zuordnung: 400000000

**02.01.0040 Abzweigstück 90°, Stahl verzinkt, DN 100**
Abzweigstück, für Luftleitung, rund,
Luftdichtheitsklasse ATC3
DIN EN 16798-3, 90 Grad, Maße DIN EN 1506, aus
verzinktem
Stahl, größter DN 100, mit Einsteckenden, mit
Lippendichtung,
geschraubt/genietet, min./max. Temperatur der
geförderten Luft
-15 bis 40 Grad C, Druckbereich von -750 bis 2000 Pa,
mit
Aufhänge-/Auflagekonstruktion, schallgedämmt,
befestigen mit
Befestigungsmitteln mit bauaufsichtlichem
Verwendbarkeitsnachweis einschl. Bohrungen,
Befestigungsuntergrund Stahlbeton,
Montagehöhe bis 5,0 m
Menge: 2,000 St
Zuordnung: 400000000

**02.01.0050 Bundkragen, Stahl verzinkt, DN 100**
Bundkragen, für Luftleitung, rund,
Luftdichtheitsklasse ATC3
DIN EN 16798-3, aus verzinktem Stahl, DN 100, zum
Einstecken, mit Lippendichtung, min./max. Temperatur
der
geförderten Luft -15 bis 40 Grad C, Druckbereich von
-750 bis
2000 Pa, mit Aufhänge-/Auflagekonstruktion,
schallgedämmt,
befestigen mit Befestigungsmitteln mit
bauaufsichtlichem
Verwendbarkeitsnachweis einschl. Bohrungen,
Befestigungsuntergrund Stahlbeton,
Montagehöhe bis 5,0 m
Menge: 2,000 St
Zuordnung: 400000000

**02.01.0060 Übergangsstück, für Luftleitung, rund, Luftdichtheitsklasse**
Übergangsstück, für Luftleitung, rund,
Luftdichtheitsklasse
ATC3 DIN EN 16798-3, konisch, Maße DIN EN 1506, aus
verzinktem Stahl, größter DN 125, mit Einsteckenden,
mit
Lippendichtung, geschraubt/genietet, min./max.
Temperatur der
geförderten Luft -15 bis 40 Grad C, Druckbereich von
-750 bis
2000 Pa, mit Aufhänge-/Auflagekonstruktion,
schallgedämmt,
befestigen mit Befestigungsmitteln mit
bauaufsichtlichem
Verwendbarkeitsnachweis einschl. Bohrungen,
Befestigungsuntergrund Stahlbeton,
Montagehöhe bis 5,0 m
Menge: 2,000 St
Zuordnung: 400000000

**02.01.0070 Muffe, Stahl verzinkt, DN 100**
Muffe, für Luftleitung, rund Luftdichtheitsklasse ATC3
DIN EN
16798-3, Maße DIN EN 1506, aus verzinktem Stahl, DN
100,
min./max. Temperatur der geförderten Luft -15 bis 40
Grad C,
Druckbereich von -750 bis 2000 Pa, mit
Aufhänge-/Auflagekonstruktion, schallgedämmt,
befestigen mit
Befestigungsmitteln mit bauaufsichtlichem
Verwendbarkeitsnachweis einschl. Bohrungen,
Befestigungsuntergrund Stahlbeton,
Montagehöhe bis 5,0 m
Menge: 10,000 St
Zuordnung: 400000000

**02.01.0080 Steckverbinder, Stahl verzinkt, DN 100**
Steckverbinder, für Luftleitung, rund,
Luftdichtheitsklasse ATC3
DIN EN 16798-3, Maße DIN EN 1506, aus verzinktem
Stahl, DN
100, min./max. Temperatur der geförderten Luft -15 bis
40 Grad
C, Druckbereich von -750 bis 2000 Pa, mit
Aufhänge-/Auflagekonstruktion, schallgedämmt,
befestigen mit
Befestigungsmitteln mit bauaufsichtlichem
Verwendbarkeitsnachweis einschl. Bohrungen,
Befestigungsuntergrund Stahlbeton,
Montagehöhe bis 5,0 m
Menge: 10,000 St
Zuordnung: 400000000

**02.01.0090 Flexibles Rohr, Aluminium, DN 100**
Luftleitung, rund, flexibel, aus Aluminium, 2-lagig,
mind. 4-fach
axial streckbar, DN 100, Verbindung mit Einsteckende,
mit
Lippendichtung, geschraubt/genietet, mit
Kaltschrumpfband,
min./max. Temperatur der geförderten Luft -15 bis 40
Grad C,
Luftdichtheitsklasse ATC3 DIN EN 16798-3, mit
Aufhänge-/Auflagekonstruktion, schallgedämmt,
befestigen mit
Befestigungsmitteln mit bauaufsichtlichem
Verwendbarkeitsnachweis einschl. Bohrungen,
Befestigungsuntergrund Stahlbeton,
Montagehöhe bis 5,0 m
Menge: 2,000 m
Zuordnung: 400000000

**02.01.0100 Inspektionsöffnung oval Stahl verz 180/80mm**
StL-Nr. STLB-Bau 10/2024
Inspektions- und Wartungsöffnung als Deckel, oval, aus
verzinktem Stahl, Maße 180/80 mm, für Einbau in runde
Luftleitung, mit Kantenschutz, mit Schraubverschluss
und
Rändelmutter, Luftdichtheitsklasse ATC3 DIN EN 16798-3.
Menge: 16,000 St
Zuordnung: 400000000

**02.01.0110 Wand-/Deckendurchführung rund, Wand-/Deckendicke bis 150 mm**
Wand-/Deckendurchführung für Luftleitung, mit
Mineralwollmatte, alukaschiert, Schichtdicke 30 mm,
Schmelzpunkt > 1000 °C, Baustoffklasse DIN 4102-1 A2
(nicht brennbar), für runde Luftleitungen,
Wand-/Deckendicke
bis 150 mm, 10 cm beidseitig der Wand überstehend,
Schnittflächen beidseitig mit Aluminiumklebeband
abdichten
(keine sichtbare Mineralwolle),
Abrechnungseinheit: Rohrumfang
Menge: 4,000 m
Zuordnung: 400000000

**02.01.0120 Wärmedämmung Luftltg DN100 Gebäude Mineralwolle D 40mm**
Wärmedämmung ohne Ummantelung DIN 4140 an haus- und
betriebstechnischen Anlagen, an Luftleitung, rund, DN
100, im
Gebäude, Dämmung aus Mineralwolle DIN EN 14303,
Dämmschichtdicke 40 mm, Baustoffklasse DIN 4102-1 A2
(nichtbrennbar), Wärmeleitfähigkeit 0,035 W/(mK) bei
40 Grad
C Mitteltemperatur DIN EN 12667, kaschiert mit
Alufolie.
Menge: 60,000 m
Zuordnung: 400000000

**02.01.0130 Bogen bis 90°**
*** gemäß Ausführungsbeschreibung Bogen bis 90°
*** wie Position 02.01.0120
Menge: 10,000 St
Zuordnung: 400000000

**02.01.0140 Passstück**
*** gemäß Ausführungsbeschreibung Passstück
*** wie Position 02.01.0120
Menge: 10,000 St
Zuordnung: 400000000

**02.01.0150 Wärmedämmung Luftltg DN125 Gebäude Mineralwolle Rohrschale D 40mm**
Wärmedämmung ohne Ummantelung DIN 4140 an haus- und
betriebstechnischen Anlagen, an Luftleitung, rund, DN
125, im
Gebäude, Dämmung aus Mineralwolle DIN EN 14303,
Dämmschichtdicke 40 mm, Baustoffklasse DIN 4102-1 A2
(nichtbrennbar), Wärmeleitfähigkeit 0,035 W/(mK) bei
40 Grad
C Mitteltemperatur DIN EN 12667, kaschiert mit
Alufolie.
Menge: 2,000 m
Zuordnung: 400000000

**02.01.0160 Passstück**
*** gemäß Ausführungsbeschreibung Passstück
*** wie Position 02.01.0150
Menge: 2,000 St
Zuordnung: 400000000

**02.01.0170 Wärmedämmung Ummantelung Luftltg DN100 Gebäude Mineralwolle Rohrschale**
Wärmedämmung einschl. Ummantelung DIN 4140 an haus-
und betriebstechnischen Anlagen, an Luftleitung, rund,
DN 100,
im Gebäude, Dämmung aus Mineralwolle DIN EN 14303,
Dämmschichtdicke 40 mm, Baustoffklasse DIN 4102-1 A2
(nichtbrennbar), Wärmeleitfähigkeit 0,035 W/(mK) bei
40 Grad
C Mitteltemperatur DIN EN 12667, kaschiert mit
Alufolie,
Ummantelung aus nichtprofiliertem Blech, Stahl,
aluminiert,
Überlappungen verschrauben.
Menge: 30,000 m
Zuordnung: 400000000

**02.01.0180 Bogen bis 90°**
*** gemäß Ausführungsbeschreibung Bogen bis 90°
*** wie Position 02.01.0170
Menge: 10,000 St
Zuordnung: 400000000

**02.01.0190 Passstück**
*** gemäß Ausführungsbeschreibung Passstück
*** wie Position 02.01.0170
Passstück bis 1m
Menge: 10,000 St
Zuordnung: 400000000

**02.01.0200 Wärmedämmung Rohr DN100 Gebäude flexibler Elastomerschaum D 40mm**
StL-Nr. STLB-Bau 10/2024
Wärmedämmung ohne Ummantelung DIN 4140 an haus- und
betriebstechnischen Anlagen, an Rohrleitung, DN 100, im
Gebäude, Dämmung aus flexiblem Elastomerschaum DIN EN
14304, Dämmschichtdicke 40 mm, Baustoffklasse DIN
4102-1
B1 (schwerentflammbar), Wärmeleitfähigkeit 0,036
W/(mK) bei
40 Grad C Mitteltemperatur DIN EN 12667, Arbeitshöhe
des
Montageortes bis 3,5 m über der Standfläche des hierfür
erforderlichen Gerüstes.
Menge: 30,000 m
Zuordnung: 400000000

**02.01.0210 Bogen bis 90°**
*** gemäß Ausführungsbeschreibung Bogen bis 90°
*** wie Position 02.01.0200
Menge: 10,000 St
Zuordnung: 400000000

**02.01.0220 Passstück**
*** gemäß Ausführungsbeschreibung Passstück
*** wie Position 02.01.0200
Menge: 10,000 St
Zuordnung: 400000000

**02.01.0230 Wärmedämmung Ummantelung Rohr DN100 Gebäude flexibler Elastomerschaum**
StL-Nr. STLB-Bau 10/2024
Wärmedämmung einschl. Ummantelung DIN 4140 an haus-
und betriebstechnischen Anlagen, an Rohrleitung, DN
100, im
Gebäude, Dämmung aus flexiblem Elastomerschaum DIN EN
14304, Dämmschichtdicke 40 mm, Baustoffklasse DIN
4102-1
B1 (schwerentflammbar), Wärmeleitfähigkeit 0,036
W/(mK) bei
40 Grad C Mitteltemperatur DIN EN 12667, Ummantelung
aus
nichtprofiliertem Blech, Stahl, aluminiert,
Überlappungen
verschrauben, Arbeitshöhe des Montageortes bis 3,5 m
über
der Standfläche des hierfür erforderlichen Gerüstes.
Menge: 10,000 m
Zuordnung: 400000000

**02.01.0240 Bogen bis 90°**
*** gemäß Ausführungsbeschreibung Bogen bis 90°
*** wie Position 02.01.0230
Menge: 10,000 St
Zuordnung: 400000000

**02.01.0250 Passstück**
*** gemäß Ausführungsbeschreibung Passstück
*** wie Position 02.01.0230
Menge: 10,000 St
Zuordnung: 400000000

**02.01.0260 Wärmedämmung Ummantelung Rohr DN100 Gebäude Schaumglas D 40mm Mantel B**
StL-Nr. STLB-Bau 10/2024
Wärmedämmung einschl. Ummantelung DIN 4140 an haus-
und betriebstechnischen Anlagen, an Rohrleitung, DN
100, im
Gebäude, Dämmung aus Schaumglas, Dämmschichtdicke 40
mm, Baustoffklasse DIN 4102-1 A (nichtbrennbar),
Wärmeleitfähigkeit 0,040 W/(mK) bei 40 Grad C
Mitteltemperatur DIN EN 12667, Ummantelung aus
nichtprofiliertem Blech, Stahl, aluminiert,
Überlappungen
verschrauben.
Menge: 10,000 m
Zuordnung: 400000000

**02.01.0270 Bogen bis 90°**
*** gemäß Ausführungsbeschreibung Bogen bis 90°
*** wie Position 02.01.0260
Menge: 2,000 St
Zuordnung: 400000000

**02.01.0280 Passstück**
*** gemäß Ausführungsbeschreibung Passstück
*** wie Position 02.01.0260
Menge: 10,000 St
Zuordnung: 400000000

#### 02.02 Luftleitungen rund, Kunststoff

**02.02.0010 Luftltg rund Kunststoff AD 200**
Luftleitung, rund, Luftdichtheitsklasse ATC3 DIN EN
16798-3,
aus Kunststoff, Baustoffklasse DIN 4102-1 B1
(schwerentflammbar), erdverlegt, Außendurchmesser
200mm,
Verbindung mit Muffe und Dichtung, Form- und
Verbindungsstücke werden gesondert vergütet, min./max.
Temperatur der geförderten Luft -15 bis 80 Grad C.
Menge: 10,000 m
Zuordnung: 400000000

**02.02.0020 Luftltg rund Kunststoff AD 200**
*** Leitbeschreibung
Luftleitung, rund, Luftdichtheitsklasse ATC3 DIN EN
16798-3,
aus Kunststoff, Baustoffklasse DIN 4102-1 B1
(schwerentflammbar), erdverlegt, Außendurchmesser
200mm,
Verbindung mit Muffe und Dichtung, Form- und
Verbindungsstücke werden gesondert vergütet, min./max.
Temperatur der geförderten Luft -15 bis 80 Grad C.
Menge: 10,000 m
Zuordnung: 400000000
*Unterbeschreibung 01 VDI 6022 konform*

**02.02.0030 Bogen Luftleitg rund 90Grad Kunststoff DN200**
StL-Nr. STLB-Bau 10/2025
Bogen, für Luftleitung, rund, 90 Grad, aus Kunststoff,
Baustoffklasse DIN 4102-1 B1 (schwerentflammbar),
Mindest-Wanddicke gemäß max. Betriebsdruck und
Temperatur, Außendurchmesser 200 mm, Verbindung mit
Flanschen aus Kunststoff, mit Schrauben und Dichtung,
min./max. Temperatur der geförderten Luft -15 bis 80
Grad C,
mit Aufhänge-/Auflagekonstruktion.
Menge: 3,000 St
Zuordnung: 400000000

**02.02.0040 Bogen Luftleitg rund 90Grad Kunststoff DN200**
*** Leitbeschreibung
StL-Nr. STLB-Bau 10/2025
Bogen, für Luftleitung, rund, 90 Grad, aus Kunststoff,
Baustoffklasse DIN 4102-1 B1 (schwerentflammbar),
Mindest-Wanddicke gemäß max. Betriebsdruck und
Temperatur, Außendurchmesser 200 mm, Verbindung mit
Flanschen aus Kunststoff, mit Schrauben und Dichtung,
min./max. Temperatur der geförderten Luft -15 bis 80
Grad C,
mit Aufhänge-/Auflagekonstruktion.
Menge: 3,000 St
Zuordnung: 400000000
*Unterbeschreibung 01 VDI6022 konform*

**02.02.0050 Siphon für die Entwässerung des Kondensats der erdverlegten**
Siphon für die Entwässerung des Kondensats der
erdverlegten
Lüftungsleitungen, ausgelegt auf Zuluft bzw. Abluft.
Inkl. Anschluss an das angebotene Kunststoffrohr.
Menge: 2,000 St
Zuordnung: 400000000

**02.02.0060 Übergangsstück Luftleitg rund konisch Kunststoff DN200**
StL-Nr. STLB-Bau 10/2025
Übergangsstück, für Luftleitung, rund, konisch, aus
Kunststoff,
Baustoffklasse DIN 4102-1 B1 (schwerentflammbar),
Mindest-Wanddicke gemäß max. Betriebsdruck und
Temperatur, Außendurchmesser 200 mm, Verbindung mit
Flanschen aus Kunststoff, mit Schrauben und Dichtung,
min./max. Temperatur der geförderten Luft -15 bis 80
Grad C,
mit Aufhänge-/Auflagekonstruktion.
Menge: 2,000 St
Zuordnung: 400000000

**02.02.0070 Abschlussdeckel Luftleitg rund 90Grad Kunststoff DN125**
Abschlussdeckel, für Luftleitung, rund, 90 Grad, aus
Kunststoff,
Baustoffklasse DIN 4102-1 B1 (schwerentflammbar),
Mindest-Wanddicke gemäß max. Betriebsdruck und
Temperatur, Außendurchmesser 125 mm, Verbindung mit
Flanschen aus Kunststoff, mit Schrauben und Dichtung,
min./max. Temperatur der geförderten Luft -15 bis 80
Grad C,
mit Aufhänge-/Auflagekonstruktion.
Menge: 3,000 St
Zuordnung: 400000000

**02.02.0080 Mediendurchführung einfach Außenwand D 25-40cm Durchm. 200-250mm AD 21**
StL-Nr. STLB-Bau 10/2025
Mediendurchführung, einfach, rund, für Luft,
in Außenwand, Wanddicke über 25 bis 40 cm, in vorh.
Kernbohrung, Durchmesser über 200 bis 250 mm,
Außendurchmesser Medienrohr über 210 bis 250 mm, dicht
gegen drückendes Wasser, geschlossene Ausführung.
Menge: 2,000 St
Zuordnung: 400000000

#### 02.03 Befestigungen

*Hinweis*
Es wird nochmals ausdrücklich auf die Vorbemerkungen
hingewiesen. Grundsätzlich sind alle Komponenten, wenn
nicht
ausdrücklich anders beschrieben, komplett
betriebsfertig inkl.
liefern und montieren zu kalkulieren.

**02.03.0010 Profilstahlkonstruktion**
Profilstahlkonstruktionen feuerverzinkt, für Stütz-,
Hänge-, Trag-
und Sonderbefestigungen einschl. Befestigungsmaterial.
Als Montageschienensystem mit vorgefertigten Profilen
oder
Sonderanfertigung,
entsprechend der Feuerwiderstandsklasse des jeweiligen
Bauteiles, Ausführung nach statischer Erfordernis,
inkl. Vorlage
der statischen Nachweise der Tragfähigkeit unter
Berücksichtigung von statischen und dynamischen Lasten
sowie dem Befestigungsuntergrund.
Abrechnung mit den Einheitsgewichten der
zutreffenden DIN-Normen. Schrauben,
Stahldübel, Unterlegscheiben, Gewindestangen usw. werden nicht gesondert erfasst,
sondern sind in den "Einzelpreis pro kg" einzurechnen.
Hinweis: Jeglicher notwendige Profilstahl ist bereits
mit den
Positionen Konsolen, Montageschienen und
Rohrhalterungen
abgegolten und nicht über den kg-Preis abzurechnen.
Diese
Position (z.B. für Sonderkonstruktionen) und deren
Abrechnung
ist nur nach vorheriger Anmeldung bei der
Objektüberwachung
aktivierbar.
Menge: 80,000 kg
Zuordnung: 400000000

#### 02.04 Leerrohre Außenbereich

**02.04.0010 Leerrohr, rund Kunststoff AD 110**
Leerohr, rund, aus Kunststoff, Baustoffklasse DIN
4102-1 B1
(schwerentflammbar), erdverlegt, Außendurchmesser
110mm,
Verbindung mit Muffe und Dichtung, Form- und
Verbindungsstücke werden gesondert vergütet, min./max.
Temperatur der geförderten Luft -15 bis 80 Grad C.
Menge: 10,000 m
Zuordnung: 400000000

**02.04.0020 Bogen Luftleitg rund 90Grad Kunststoff**
Bogen, für Leerohr, rund, 90 Grad, aus Kunststoff,
Baustoffklasse DIN 4102-1 B1 (schwerentflammbar),
Außendurchmesser 110 mm, Verbindung mit Flanschen aus
Kunststoff, mit Dichtung.
Menge: 3,000 St
Zuordnung: 400000000

**02.04.0030 Verschlussdeckel wasserdicht für Leerrohr Kunststoff AD 110mm**
Verschlussdeckel, wasserdicht,  für Leerrohr
Kunststoff AD
110mm

liefern und betriebsfertig montieren
Menge: 2,000 St
Zuordnung: 400000000

**02.04.0040 Mediendurchführung mehrfach Außenwand ID 125mm AD bis 25mm geschlossen**
Dichtungseinsatz zur Abdichtung von Durchdringungen
Aufklappbar und mit austauschbaren
Zwiebelschnitteinsätzen,
für Kältemittelleitungen und Kabeln. Dicht gegen
drückendes
Wasser. Einsatz in vorgenanntem Leerrohr.
Zwiebelschnitteinsätze können vor Ort an
Kabelabmessungen
angepasst werden,
mit integrierter Drehmomentkontrolle durch
selbstabscherende
Spezialmuttern,
mit Elastomer-Dichtung, Dichtbreite 40 mm, aus EPDM,

Dichteinsatz für zuvor angebotene vorisolierte 6mm und
10mm
Kältemittelleitungen, Steuekabel
und ca. AD 20mm bauseitiges Kabel (Zuleitung
Außeneinheit).
Menge: 2,000 St
Zuordnung: 400000000

**02.04.0050 Ringraumdichtung Leerrohr**
Ringraumdichtung gegen drückendes Wasser für
vorgenanntes
Leerrohr, Einbau in Kernbohrung durch Beton d=150-200mm

Kernbohrung wird gesondert vergütet.

liefern und betriebsfertig montieren
Menge: 1,000 St
Zuordnung: 400000000

### 03 Lüftungskomponenten

#### 03.01 Klappen und Zubehör

**03.01.0010 Brandschutzklappe EI90S Gehäuse Stahl verz DN100**
StL-Nr. STLB-Bau 10/2025
Brandschutzklappe DIN EN 15650, Funktion prüfbar im
eingebauten Zustand, Klassifizierung EI 90 S DIN EN
13501-3,
beidseitig geprüft DIN EN 1366-2, für vertikalen und
horizontalen Einbau, Achslage waagerecht oder
senkrecht,
rauchdicht, Gehäuse aus verzinktem Stahl, rund, DN 100,
Einbau in massive Wand, Nasseinbau, mit
Absperrklappenblatt
aus mineralischem Baustoff, mit Schmelzlot und
Auslösevorrichtung zur Funktionsprüfung,
Nennauslösetemperatur max. 72 Grad C, mit elektrischem
Endschalter.
Menge: 4,000 St
Zuordnung: 400000000

**03.01.0020 Brandschutzklappe EI90S Gehäuse Stahl verz DN100 elektr Antrieb Federr**
StL-Nr. STLB-Bau 10/2025
Brandschutzklappe DIN EN 15650, Funktion prüfbar im
eingebauten Zustand, Klassifizierung EI 90 S DIN EN
13501-3,
beidseitig geprüft DIN EN 1366-2, für vertikalen und
horizontalen Einbau, Achslage waagerecht oder
senkrecht,
rauchdicht, Gehäuse aus verzinktem Stahl, rund, DN 100,
Einbau in massive Wand, Nasseinbau, mit
Absperrklappenblatt
aus mineralischem Baustoff, mit thermoelektrischer
Auslösung,
Nennauslösetemperatur max. 72 Grad C, mit elektrischem
Antrieb mit Federrücklauf und integrierten
Endlageschaltern,
Bemessungsbetriebsspannung 230 V AC, einschl.
Rauchauslöseeinrichtung mit Steuereinheit und
Signalanzeige
mit bauaufsichtlichen Verwendbarkeitsnachweis.
Menge: 2,000 St
Zuordnung: 400000000

**03.01.0030 Elastische Verbindung, rund, Durchmesser bis 100 mm**
StL-Nr. STLB-Bau 10/2024
Elastisches Verbindungsstück, Baustoffklasse DIN
4102-1 B1
(schwerentflammbar), aerosolatdicht,
Luftdichtheitsklasse ATC3
DIN EN 16798-3, flexibler Bereich 100 mm, mit
Potentialausgleich, für runde Luftleitung, Durchmesser
bis 100
mm, mit Anschlussrahmen aus verzinktem Stahl.
Menge: 12,000 St
Zuordnung: 400000000

**03.01.0040 Vermörtelung Brandschutzklappen, massive Wände, Wandstärke bis zu 300**
Trockenmörtel zum maschinellen verfüllen der Fugen an
Brandschutzklappen in massiven Wänden, bestehend aus
selbstverdichtetem und rauchgasdichtem Mörtel
zugelassenen
nach DIN 1053, Gruppe II, II a und III a, EN 998-1, EN
998-2
oder Gipsmörtel.
Verarbeitung mit Spezialgeräten durch
Fachpersonal. Baustoff nicht brennbar
nach DIN 4102 mit Prüfbescheid
Druckfestigkeit 10 N/mm2 nach DIN 18555
Einschließlich Einschalen zum Einbringen des Mörtels
und
Ausschalen nach Fertigstellung. Inklusive Entsorgung
und
säubern der Arbeitsstelle, die Arbeitshöhe beträgt bis
zu 3,8 m.

Fugenbreite: min. 4 cm / max. 15 cm
Wandstärke bis zu 300 mm

Abrechnung nach laufenden Meter Fugenlänge.
Menge: 4,000 m
Zuordnung: 400000000

**03.01.0050 Vermörtelung Brandschutzklappen, Trockenbauwände**
*** gemäß Ausführungsbeschreibung Vermörtelung Brandschutzklappen, Trockenbauwände
*** wie Position 03.01.0040
Vermörtelung von Brandschutzklappen in
Trockenbauwänden,
Wandstärke bis zu 150 mm
Menge: 1,000 m
Zuordnung: 400000000

**03.01.0060 Drosselklappe, Stahl verzinkt, DN 100**
StL-Nr. STLB-Bau 10/2024
Drosselklappe für Luftleitungseinbau, DN 100,
Klappenwellen
wartungsfrei gelagert, mit Hebel, Feststellvorrichtung,
Stellungsanzeige, Klappenblatt aus verzinktem Stahl,
Gehäuse
aus verzinktem Stahl, Verbindung mit Einsteckenden, mit
Lippendichtung, geschraubt/genietet.
Menge: 2,000 St
Zuordnung: 400000000

#### 03.02 Schalldämpfer

*Hinweis*
Es wird nochmals ausdrücklich auf die Vorbemerkungen
hingewiesen. Grundsätzlich sind alle Komponenten, wenn
nicht
ausdrücklich anders beschrieben, komplett
betriebsfertig inkl.
liefern und montieren zu kalkulieren.

**03.02.0010 Telefonie-Schalldämpfer, rund, Stahl verzinkt, DN 100, L = 500 mm**
Telefonie-Schalldämpfer, rund, für Luftleitungseinbau
einschl.
Gehäuse, Druckdifferenz bis 30 Pa, Luftgeschwindigkeit
im
freien Querschnitt in m/s max. 6, Einfügungsdämpfung
mind.
ca. 9 dB bei 250 Hz,

DN 100
Schalldämpferlänge: 500 mm
Packungsdicke: 50 mm

Gehäuse aus verzinktem Stahl, Luftdichtheitsklasse C
DIN EN
1507, Außenrohr und Innenrohr aus Aluminium, Dämmstoffe
der Baustoffklasse DIN 4102-1 A2 (nichtbrennbar)
Verbindung
mit Einsteckenden, mit Lippendichtung.

liefern und fachgerecht montieren
Menge: 2,000 St
Zuordnung: 400000000

**03.02.0020 Schalldämpfer rund, Stahl verzinkt, DN 100, L = 1000 mm**
*** gemäß Ausführungsbeschreibung Schalldämpfer rund, Stahl verzinkt, DN 100, L = 1000 mm
*** wie Position 03.02.0010
DN 100
Schalldämpferlänge: 1000 mm
Menge: 4,000 St
Zuordnung: 400000000

#### 03.03 Luftdurchlässe

*Hinweis*
Es wird nochmals ausdrücklich auf die Vorbemerkungen
hingewiesen. Grundsätzlich sind alle Komponenten, wenn
nicht
ausdrücklich anders beschrieben, komplett
betriebsfertig inkl.
liefern und montieren zu kalkulieren.

**03.03.0010 Luftventil für Zuluft, Stahl verzinkt, DN 100**
StL-Nr. STLB-Bau 10/2024
Luftventil, für Zuluft, für Wand-/Deckeneinbau,
Nenngröße 100
mm, mit Ventilsitz und manuell einstellbarem
Ventilteller, aus
beschichtetem Stahl, mit Einbaurahmen aus verzinktem
Stahl,
mit Frontplatte aus beschichtetem Stahl, L/B 185/185
mm.
Menge: 1,000 St
Zuordnung: 400000000

**03.03.0020 Luftventil für Abluft, Stahl verzinkt, DN 100**
StL-Nr. STLB-Bau 10/2024
Luftventil, für Abluft, für Wand-/Deckeneinbau,
Nenngröße 100
mm, mit Ventilsitz und manuell einstellbarem
Ventilteller, aus
beschichtetem Stahl, mit Einbaurahmen aus verzinktem
Stahl,
mit Frontplatte aus beschichtetem Stahl, L/B 185/185
mm.
Menge: 1,000 St
Zuordnung: 400000000

**03.03.0030 Maschendrahrgitter, Stahl verzinkt, DN 100**
Maschendrahtgitter,

aus punktgeschweißtem und verzinktem Gitter, mit
umlaufendem, gelochtem Rahmen zum Anbau an
Luftkanalprofil 20 und 30 mm, Brandschutzklappen oder
Befestigung an Kanalende oder an massiver Wand.

Maschenabstand [mm]:  19 - 20
Maschendraht [mm]:  ca. 1,45

Nenngröße (ohne Rahmen): 100mm
Menge: 1,000 St
Zuordnung: 400000000

**03.03.0040 Außenluftdurchlass rund Gr.200**
Außenluftdurchlass als Lamellenhaube mit Stammrohr,
rund,
Nenndurchmesser 200, Höhe Lamellenhaube ca. 250 mm, aus
Edelstahl, mit Vogelschutzgitter, einschließlich
Stammrohr aus
Edelstahl, Höhe Stammrohr und Haube 2,5m, Stammrohr mit
Revisionsöffnung mit Aufnahme für Profilzylinder,
Befestigung auf einer bauseits vorgerichteten
Gitterrostebene
inkl. bauaufsichtlich zugelassenem
Befestigungsmaterial.

Ausführung mit geradem Dach und bündigen Lamellen,
Luftanschluss von unten.
Menge: 1,000 St
Zuordnung: 400000000

**03.03.0050 Fortluftdurchlass rund Gr.200 Stahl verz**
Fortluftdurchlass als Lamellenhaube mit Stammrohr,
rund,
Nenndurchmesser 200, Höhe Lamellenhaube ca. 250 mm, aus
Edelstahl, mit Vogelschutzgitter, einschließlich
Stammrohr aus
Edelstahl, Höhe Stammrohr und Haube 2,5m, Stammrohr mit
Revisionsöffnung mit Aufnahme für Profilzylinder,
Befestigung auf einer bauseits vorgerichteten
Gitterrostebene
inkl. bauaufsichtlich zugelassenem
Befestigungsmaterial.

Ausführung mit geradem Dach und bündigen Lamellen,
Luftanschluss von unten.
Menge: 1,000 St
Zuordnung: 400000000

### 04 Splitkälte

**04.00.0010 Innengerät als Wandgerät**
Innengerät als Wandgerät
Kühlleistung min. 2kW
inkl. etwaiger Vorrichtung (Platine) für kabelgebundene
Fernbedienung.

inkl. Befestigungmaterial an Massivwand

Abmessungen:
max. 295x778x272 mm HxBxT

Kältemittel R-32
Menge: 1,000 St
Zuordnung: 400000000

**04.00.0020 Wandfernbedienung für vorgenanntes Innengerät**
Wandfernbedienung für vorgenanntes Innengerät
inkl. 5 m Verkabelung und Schlitzarbeiten.
Menge: 1,000 St
Zuordnung: 400000000

**04.00.0030 Außeneinheit für vorgenanntes Wandgerät**
Außeneinheit für vorgenanntes Wandgerät für
Kältemittel R-32,
zur Außenaufstellung auf bauseitig vorgerichteter
Gitterostebene
Menge: 1,000 St
Zuordnung: 400000000

**04.00.0040 Füße zur Aufstellung der Außeneinheit auf bauseits**
Füße zur Aufstellung der Außeneinheit auf bauseits
vorgerichteter Gitterrostebene, einschl.
Befestigungsmaterial.
Menge: 2,000 St
Zuordnung: 400000000

**04.00.0050 Verrohrung 6mm**
Verrohrung 6mm
aus Kupferrohr, dampfdiffusionsdicht vorisoliert.
Menge: 50,000 m
Zuordnung: 400000000

**04.00.0060 Verrohrung 10 mm**
Verrohrung 10 mm
aus Kupfferrohr, dampfdiffusionsdicht vorisoliert.
Menge: 50,000 m
Zuordnung: 400000000

**04.00.0070 Steuerkabel zur Kommunikation zwischen Außen- und Innenheit**
Steuerkabel zur Kommunikation zwischen Außen- und
Innenheit.
Menge: 50,000 m
Zuordnung: 400000000

**04.00.0080 Sicherheitsschalter Wartungs-Lasttrennschalter 3polig**
*** Leitbeschreibung
StL-Nr. STLB-Bau 10/2024
Sicherheitsschalter, zur Schaltung von
Einzelantrieben, einschl.
Wartungsschalter als Lasttrennschalter, 3-polig,
Gehäuse aus
Kunststoff, mit Kabelverschraubung.
Menge: 2,000 St
Zuordnung: 400000000
*Unterbeschreibung 01 Der Sicherheitsschalter stellt die Schnittstelle zum Gewerk ELT*
Der Sicherheitsschalter stellt die Schnittstelle zum
Gewerk ELT
dar.

**04.00.0090 Brandschutzdurchführung für vorgenannte Kälteleitungen**
Menge: 6,000 St
Zuordnung: 400000000

**04.00.0100 Kältemittel-Erstbefüllung für angebotene Anlage**
Menge: 1,000 St
Zuordnung: 400000000

### 05 Kondensatabführung

**05.00.0010 Kondesathebeanlage**
Kondesathebeanlage
zum Abführen des angefallenen Kondensats.

Stromversorgung: 230V
max. Förderhöhe 6m

mit potentialfreiem Kontakt für Störmeldung

angebotenes Fabrikat: '.........'
Menge: 1,000 St
Zuordnung: 400000000

**05.00.0020 Anschlussmaterial für die Kondensathebeanlage**
Anschlussmaterial für die Kondensathebeanlage
beinhaltet Anschluss der beiden Siphons der
erdverlegten
Rohrleitungen an die Hebeanlage, sowie den Anschluss
der
Hebeanlage an die Edelstahlverrohrung.
Menge: 1,000 St
Zuordnung: 400000000

**05.00.0030 Rohr Stahl niro geschweißt TW AD 22mm WD 1,2mm**
StL-Nr. STLB-Bau 10/2019
Rohrleitung aus nichtrostenden Stahlrohren DVGW GW 541,
geschweißt, Legierungszuschlag mind. 2,2 Gewichts-%
Molybdän, für Trinkwasser DIN 1988-200, als
Geräteanschlussleitung, Außendurchmesser 22 mm,
Wanddicke 1,2 mm, Verbindung durch Pressen, mit
Verpresstkennzeichnung und Prüfsicherheit, einschl.
Dichtungsmittel und Herstellen der Verbindungen, Form-
und
Verbindungsstücke werden gesondert vergütet,
Rohrbefestigungen werden gesondert vergütet, Verlegung
in
Gebäuden.
Menge: 40,000 m
Zuordnung: 400000000

**05.00.0040 Bogen Stahl niro TW AD 22mm**
StL-Nr. STLB-Bau 10/2019
Bogen, aus nichtrostendem Stahl, für Rohrleitung aus
nichtrostendem Stahl, Legierungszuschlag mind. 2,2
Gewichts-% Molybdän, für Trinkwasser DIN 1988-200, als
Pressverbindung mit DVGW-Registrierung,
Außendurchmesser
22 mm.
Menge: 20,000 St
Zuordnung: 400000000

**05.00.0050 Muffe Einsteckende Stahl niro TW Pressverbindung AD 22mm**
StL-Nr. STLB-Bau 10/2025
Muffe, mit Einsteckende, aus nichtrostendem Stahl, für
Rohrleitung aus nichtrostendem Stahl,
Legierungszuschlag
mind. 2,2 Gewichts-% Molybdän, für Trinkwasser DIN
1988-200, als Pressverbindung mit DVGW-Zertifizierung,
Außendurchmesser 22 mm.
Menge: 10,000 St
Zuordnung: 400000000

**05.00.0060 T-Stück Stahl niro TW AD 22mm**
StL-Nr. STLB-Bau 10/2019
T-Stück, aus nichtrostendem Stahl, für Rohrleitung aus
nichtrostendem Stahl, für Trinkwasser DIN 1988-200, als
Pressverbindung mit DVGW-Registrierung, mit
Verpresstkennzeichnung und Prüfsicherheit,
Außendurchmesser 22 mm.
Menge: 1,000 St
Zuordnung: 400000000

**05.00.0070 Rohrschelle Stahl niro L 0,5-1m DN25**
StL-Nr. STLB-Bau 10/2019
Rohraufhängung als Rohrschelle, aus nichtrostendem
Stahl, für
eine axiale Dehnungsaufnahme bis 40 mm, mit
schalldämmenden Einlagen, Anforderungen entsprechend
DIN
4109, Länge Aufhängung über 0,5 bis 1 m, Befestigung
über
Gewindestäbe und mit Schrauben an vorh.
Montageschienen,
gelenkig, Befestigungsuntergrund Beton, mind. C 20/25,
Rohr
aus Kupfer, DN 25.
Menge: 20,000 St
Zuordnung: 400000000

**05.00.0080 Sifonanschlussstutzen Dichtung Abwasserleitung PP heißwasserbest. DN/O**
StL-Nr. STLB-Bau 10/2019
Sifon-Anschlussstutzen einschl. Dichtung, für
Abwasserleitung,
aus PP-Rohr DIN EN 1451-1, heißwasserbeständig, DN/OD
50,
2. DN/OD 50.
Menge: 1,000 St
Zuordnung: 400000000

**05.00.0090 Anschluss an vorhandene Gussleitung herstellen**
Anschluss an vorhandene Gussleitung herstellen

Anschluss der Kondensatleitung an vorhandene
Gussleitung
herstellen. Anschluss mittels Abzweig.

Einschließlich Trennen der Bestandsleitung, sowie
Abzweig und
Dichtmaterial.
Menge: 1,000 St
Zuordnung: 400000000

### 06 Sonstiges

*Hinweis*
Es wird nochmals ausdrücklich auf die
Vorbemerkungen hingewiesen.
Grundsätzlich sind alle Komponenten,
wenn nicht ausdrücklich anders
beschrieben, komplett betriebsfertig inkl.
liefern und montieren zu kalkulieren.

#### 06.01 Demontage

**06.01.0010 Demontage und Entsorgung der vorhandenen**
Demontage und Entsorgung der vorhandenen
Heizungsanschlussleitungen bis DN25 inkl. Form- und
Verbindungsteilen, sowie Befestigungen und
Wärmedämmung.
Menge: 10,000 m
Zuordnung: 400000000

**06.01.0020 Verschluss der Leitungsenden mit Kappen**
Verschluss der Leitungsenden mit Kappen bis DN25.
Menge: 6,000 St
Zuordnung: 400000000

**06.01.0030 Demontage Heizkörper, Übergabe, Remontage**
Remontage eines bereits demontierten Heizkörpers an
ursprünglichen Standort. Der Heizkörper wird übergeben.
Menge: 2,000 St
Zuordnung: 400000000

#### 06.02 Kernbohrungen

*Hinweis*
Herstellen von Kernbohrungen
in Betondecken oder Betonwänden mittels Kernbohrgerät.
Kernbohrungen in Decken und Wänden dürfen nur mit
Zustimmung des Architekten oder des Bauleiters
ausgeführt
werden (statische Überprüfung!),
Einschließlich Entsorgung der Bohrkerne.

Für alle nachfolgenden Positionen gilt:
lärmintensive Arbeiten können nur in Abstimmung mit der
Bauleitung evtl. nach 22:00 Uhr oder am Wochenende
durchgeführt werden. Die Einheitspreise müssen
entsprechend
kalkuliert werden. Eine nachträgliche, zusätzliche
Vergütung ist
nicht zulässig.

Die nachfolgend aufgeführten Arbeiten sind vor der
Durchführung bei der Fachbauleitung anzumelden.
In die Einheitspreise sind einzurechnen:
- An- und Abfahren des Personals
- Vorhalten von Maschinen und Werkzeugen
- Diamant-Sägeblätter bzw. - Bohrkronen
- Verbrauchsmaterial und Zutaten
- Nachstemmarbeiten an bauseits vorgesehenen Decken-
oder
  Wanddurchbrüchen
- Anlegen bzw. Angeben der Wandaussparung nach
  abgestimmter Montageplanung in eigener Verantwortung
- Erschwerniszulagen für Überkopfarbeiten und Arbeiten
auf
  Gerüsten
- Absichern der Arbeitsstellen
- Absaugen des Spülwassers
- Schuttbeseitigung, einschl. Abtransport und
Entsorgung
- Stellen von Gerüsten bis 4,0 m Bühnenhöhe

**06.02.0010 Kernbohrung in Stahlbeton mit Wandstärke bis 300 mm, Durchmesser 150 -**
Kernbohrung in Stahlbetondecken und -wänden fachgerecht
herstellen.
Einschließlich der notwendigen Baustelleneinrichtung,
Umsetzen der Geräte, Beseitigung des Bohrgutes,
Wasseraufsaugung und Reinigung des Baufeldes
sowie das Erstellen von Positionslisten zur Freigabe
der
Kernbohrungen durch den Statiker.

Decken-/Wandstärke: über 150 bis 300 mm
Durchmesser: über 150 bis 200 mm
Menge: 10,000 St
Zuordnung: 400000000

**06.02.0020 Kernbohrung in Stahlbeton mit Wandstärke bis 300 mm, Durchmesser 150 -**
Kernbohrung in Stahlbetondecken und -wänden fachgerecht
herstellen.
Einschließlich der notwendigen Baustelleneinrichtung,
Umsetzen der Geräte, Beseitigung des Bohrgutes,
Wasseraufsaugung und Reinigung des Baufeldes
sowie das Erstellen von Positionslisten zur Freigabe
der
Kernbohrungen durch den Statiker.

Decken-/Wandstärke: über 800 bis 1200 mm
Durchmesser: über 150 bis 200 mm
Menge: 2,000 St
Zuordnung: 400000000

**06.02.0030 Bohrung durch MAssivwand bis 16mm, Wandstärke bis**
Bohrung durch Massivwand bis 16mm, Wandstärke bis 300mm
Menge: 3,000 St
Zuordnung: 400000000

**06.02.0040 Brandschutzkissen**
Brandschutzkissen zum täglichen Verschluss von
Durchbrüchen
in Brandabschnittswänden oder Decken.

liefern und einmal einbauen
Menge: 30,000 St
Zuordnung: 400000000

**06.02.0050 Ein-/ Ausbau Brandschutzkissen**
Tägliches Aus- und Einbauen von oben genannten
Brandschutzkissen zwecks Nachbelegung der Durchbrüche
mit
Kabel und Leitungen.

Kalkulationsgrundlage pro Kissen und Tag
Menge: 90,000 St
Zuordnung: 400000000

#### 06.03 Fahrgerüste

**06.03.0010 Aufbau Abbau fahrbares Gerüst 4Wo 1,5kN/m2 H 6m**
Aufbauen, Abbauen fahrbares Gerüst DIN 4420-3, DIN EN
12810, einschl. Grundeinsatzzeit (4 Wochen),
Lastklasse 2 (1,5
kN/m2), Höhe der obersten Gerüstlage 6 m, im Gebäude.
Menge: 1,000 St
Zuordnung: 400000000

**06.03.0020 Umsetzen fahrbares Gerüst 1,5kN/m2 H 6m**
Umsetzen fahrbares Gerüst DIN 4420-3, DIN EN 12810,
Lastklasse 2 (1,5 kN/m2), Höhe der obersten Gerüstlage
6 m,
im Gebäude.
Menge: 2,000 St
Zuordnung: 400000000

#### 06.04 Inbetriebnahme, Messungen, Prüfungen

**06.04.0010 Hydraulischer Abgleich**
Bei der Inbtriebnahme der Lüftungsanlage ist ein
hydraulischer
Abgleich des Lüftungsnetzes nach DIN EN 12539 für Zu-
und
Abluft durchzuführen. Hierzu sind die im Rohrnetz und
den
Lüftungsdurchlässen eingebauten Drosselklappen zu
verwenden; es können auch Drosselbleche zwischen
Kanalrahmen eingesetzt werden. Die Abweichung der
Ist-Luftmenge darf bei vollgeöffneten
Volumenstromreglern
maximal 10% von der Sollluftmenge abweichen. Hierüber
ist ein
Protokoll zu führen und zur Abnahme der Anlage
vorzulegen.
Die Planung des hydraulischen Abgleiches ist bereits
bei
Erstellung der Montageplanung zu berücksichtigen.
Menge: 1,000 St
Zuordnung: 400000000

**06.04.0020 Lufttechnische Inbetriebnahme**
Lufttechnische Inbetriebnahme

Bohren der Messlöcher für Messung der Luftmenge,
Temperatur und Feuchte. Verschliessen der Bohrungen
mittels Stopfen.
Messöffnungen an gedämmten Kanälen sind so zu
erstellen, dass die Mineralfaserwolle nicht sichtbar
ist und z.B. gegen Ausfransen mit geeigneten Maßnahmen
gesichert ist.

Reinigung aller zugänglichen Geräte und Kanäle innen
und außen. (Staubsauger und feucht auswischen).

Öffnen der Brandschutzklappen und Überprüfen auf
Funktion. Die Überprüfung ist durch ein Protokoll zu
belegen, das die einwandfreie Funktion jeder Klappe
einschl. Auslöseeinrichtung, Endschalter sowie ggf. des
Stellantriebes bestätigt.

Überprüfen der motorbetätigten Klappen auf Funktion und
Dichtigkeit.

Inbetriebnahme aller Ventilatoren, mit Prüfung der
Drehrichtung.

Freiblasen des Systems.

Alle Messungen als Geschwindigkeitsmessungen in
Kanalquerschnitten. Meßverfahren gem. VDI 2079.

MESSGERÄTE:

Prandtl-Staurohr mit Präzisions-Schrägrohrmanometer
oder Flügelradanemometer

Meßbereich: 0 - 20 m/s
Meßgenauigkeit: ± 0,5 % v. Endwert

Messen, Einstellen und Protokollierung folgender Werte:

Luftmenge gesamt
Luftmenge pro Raum

Überprüfung von Ventilator, Gerät und Kanalnetz auf
Dichtigkeit, Druckfestigkeit, Befestigung,
Schwingungsfreiheit und korrekte Bezeichnung.

Sämtliche Messungen am Kanalnetz sind mittels
Bezeichnungsschild zu kennzeichnen.
Menge: 1,000 St
Zuordnung: 400000000

**06.04.0030 Inbetriebnahme der Splitkälteanlage**
Menge: 1,000 St
Zuordnung: 400000000

**06.04.0040 Erstellen Hygienekonzept/Reinigungskonzept nach VDI6022**
Menge: 1,000 St
Zuordnung: 400000000

**06.04.0050 Hygiene-Erstinspektion gemäß VDI 6022**
Hygiene-Erstinspektion gemäß VDI 6022
Im Rahmen der Abnahme der RLT-Anlagen ist für die
Zuluftanlagen eine "Hygiene-Erstinspektion" gemäß VDI
6022, Ausgabe Januar 2018, durchzuführen. Sie muss von
Fachpersonal, qualifiziert mindestens gemäß VDI 6022,
Blatt 1, Kategorie A durchgeführt werden. Die Prüfung
ist zu dokumentieren.
Menge: 1,000 St
Zuordnung: 400000000

**06.04.0060 Mitwirkung bei der Sachverständigenabnahme**
Mitwirkung bei der Sachverständigenabnahme:

Aufwendungen für die Beistellung von Personal für die
einmalige Abnahme der Lüftungsanlagen und Prüfung der
Brandschutzklappen nach Baufortschritt durch Abnahme
des
anerkannten Sachverständigen.
Organisation und Vorbereitung der Abnahme
sind vom Auftragnehmer durchzuführen, einschließlich
Lieferung von einem Satz Grundrisse und Schemata.
Die Beistellung von Personal für notwendige
Zweitabnahmen bzw. kostenpflichtige Nachbegehungen, die
der Auftragnehmer zu vertreten hat (Mängel bei der
Sachverständigenabnahme) gehen zu Lasten des Auftragnehmers.
Menge: 1,000 St
Zuordnung: 400000000

**06.04.0070 Gewerkeübergreifende Inbetriebnahme**
Begleitung des gewerkeübergreifenden Probebetriebs

Das erforderliche Fachpersonal ist durch
den Auftragnehmer zu stellen.

In dieser Position ist ein Halbtagessatz (4 Stunden) zu
kalkulieren
Menge: 2,000 St
Zuordnung: 400000000

**06.04.0080 Angaben an Elektrofirma oder sonstigen Beteiligten,**
Angaben an Elektrofirma oder sonstigen Beteiligten,
Erstellen von Listen gemäß der Montageplanung mit
allen Anschlußbelastungen von Anlagenteilen für die
Technische Anlagen im LV zur Übergabe an die
ausführende Elektro-Firma.
Menge: 1,000 St
Zuordnung: 400000000

**06.04.0090 Auflegen von bauseits verlegten elektrischen**
Auflegen von bauseits verlegten elektrischen
Verkabelungen,
für technische Einbauteile aus diesem
Leistungsverzeichniss,
abisolieren der Verkabelungs-Endstellen,
Auflegen der Verkabelungen nach VDE-Richtlinien bzw.
von Schaltbilder der Hersteller,
einschl. Kleinmaterial.
Menge: 15,000 St
Zuordnung: 400000000

#### 06.05 Besondere Leistungen

**06.05.0010 Einweisung Betriebspersonal**
StL-Nr. STLB-Bau 10/2024
Wiederholte Einweisung des Bedienungs- und
Wartungspersonals
Anzahl der Teilnehmer '1' St,
Dauer der Schulung/Einweisung '1' h, vor Ort, die
durchgeführte
Einweisung wird protokolliert.
Menge: 1,000 St
Zuordnung: 400000000

**06.05.0020 Dokumentation & Revisionsunterlagen**
Dokumentation über die Gesamtanlage gemäß nachfolgender
Aufstellung

14 Tage vor der Abnahme, Einweisung und
Wartungsübergabe
müssen die Dokumentationsunterlagen an den Betreiber
übergeben werden.
Die Dokumentationsunterlagen müssen in deutscher
Sprache
einfach in Papierformat und einmal auf Datenträger in
der
nachfolgend aufgezeigten Struktur angeordnet übergeben
werden. In welchen Formaten die Daten abzulegen sind,
ist
nachfolgend angegeben.

Die Dokumentationsunterlagen müssen in folgenden
Registern/Ordnern (Datenformat) angeordnet werden:
- Inhaltsverzeichnis
 - Inhaltsverzeichnis (pdf)
- Abnahmebescheinigung
 - VOB-Abnahmebescheinigungen (pdf)
 - Einweisungsbescheinigungen (pdf)
 - Übergabebescheinigung (pdf)
- Prüfberichte
 - Berichte über Sachverständigenabnahmen (pdf)
 - Gutachten (pdf)
 - Funktionstests (pdf)
- Bescheinigungen
 - Errichter-Bescheinigung (pdf)
 - Fachbauleitererklärung (pdf)
 - Konformitätserklärungen (pdf)
- Zulassungen
 - Prüfzeugnisse (pdf)
 - Bauartzulassungen (pdf)
 - Sicherheitsdatenblätter (pdf)
- Messprotokolle
 - Mess- und Prüfprotokolle (pdf)
 - Inbetriebsetzungsprotokolle (pdf)
 - Planunterlagen
 - Berechnungen zur Anlagendimensionierung (pdf)
 - Grundriss- u. Schnittzeichnungen (pdf u. dwg)
 - Detailzeichnungen (pdf u. dwg)
- Anlagen- und Funktionsbeschreibungen
 - Betriebsanleitungen (pdf)
 - Gebrauchsanweisungen (pdf)
 - Bedienungshinweise (pdf)
 - Funktionsbeschreibungen (pdf)
- Prüf- und Wartungsanleitungen
 - Wartungsanleitungen (pdf)
 - Prüfanweisungen (pdf)
 - Pflegeanleitungen (pdf)
- Fabrikats- und Ersatzteillisten
 - Ersatzteilliste mit Herstellerangaben (pdf u. xlsx)
 - Datenblätter (pdf)
Menge: 1,000 St
Zuordnung: 400000000

**06.05.0030 Aufkleber Medienkennzeichnung, Fließrichtung**
Farbkennzeichnung der Außenluft-, Zuluft-, Abluft-,
Fortluftkanäle mittels selbstklebender Aufkleber, in
Technikzentralen, Schächten, in den Geschossen.
Farbe und Beschriftung nach Angaben des Auftraggebers,
mit
Angabe des Mediums und Fließrichtung.
Schild-Maße mind. H/B 40/100 mm
Menge: 20,000 St
Zuordnung: 400000000

**06.05.0040 Bezeichnungsschild H 52mm B 105mm**
StL-Nr. STLB-Bau 10/2024
Bezeichnungsschild DIN 825, Farbe und Beschriftung nach
Angaben des AG, aus mehrschichtigem Kunststoff,
Beschriftung 3-zeilig, gefräst, rechteckig, Höhe 52
mm, Breite
105 mm, Befestigung mit Schildträger aus verzinktem
Stahl,
Halter und Spannband.
Menge: 10,000 St
Zuordnung: 400000000

#### 06.06 Stundenlohnarbeiten

*Hinweis*
Stundenlohnarbeiten sind für unvorhersehbare Arbeiten,
wie
zum Beispiel Sonderanfertigungen, Koordination mit
anderen
Gewerken, Demontagen, Reparaturarbeiten an bauseitigen
Bauteilen.

Stundenlohnarbeiten dürfen nur auf ausdrückliche
Anweisung des Auftraggebers durchgeführt werden.

1. Stundenlohnzettel müssen eindeutig erkennen lassen:

- Vor- und Zunamen,
- Beruf,
- Lohngruppe lt. Tarif,
- Arbeitsleistung nach Zeit, Ort und Dauer
- Verbrauch von Baustoffen,
- Benutzung von Maschinen mit genauer Leistungsangabe nach Zeit, Ort und Dauer.
- Positionsnummer aus LV

Die vom Auftragnehmer oder seinem Bevollmächtigten
unterschriebenen Stundenlohnzettel müssen für jeden
Kalendertag getrennt ausgestellt sein und sind in der
Regel täglich der Bauleitung in doppelter Fertigung zur
Anerkennung vorzulegen. Nachträglich eingereichte
Stundenlohnzettel werden nicht anerkannt.

2. Im Stundenverrechnungssatz sind enthalten:

- Lohn- und Gehaltskosten,
- Lohn- und Gehaltsnebenkosten,
- Sozialkassenbeiträge,
- Gemeinkostenanteile und Gewinn.

Zuschläge für Mehr-, Nacht-, Sonntags- und
Feiertagsarbeiten sind gesondert nachzuweisen.

3. Der Bieter versichert, dass die
Stundenverrechnungssätze sowie angebotenen Stoffpreise
unter Beachtung der preisrechtlichen Vorschriften (VOPr
Nr. 1/72 vom 6.3.1972 - Bundesgesetzbl. I Nr. 19 vom
10.3.1972)ermittelt wurden und etwa bestehende
Listenpreise nicht überschreiten.

**06.06.0010 Obermonteur/-in Stundenlohnarbeiten sämtliche Kosten/Zuschläge**
StL-Nr. STLB-Bau 10/2024
Stundenlohnarbeiten durch Obermonteur/-in
der Verrechnungssatz für die jeweilige Arbeitskraft
umfasst
sämtliche Aufwendungen wie Lohn- und Gehaltskosten,
Lohn-
und Gehaltsnebenkosten, Zuschläge, lohngebundene und
lohnabhängige Kosten, sonstige Sozialkosten,
Gemeinkosten,
Wagnis und Gewinn.
Menge: 10,000 h
Zuordnung: 400000000

**06.06.0020 Monteur/-in Stundenlohnarbeiten sämtliche Kosten/Zuschläge**
StL-Nr. STLB-Bau 10/2024
Stundenlohnarbeiten durch Monteur/-in
der Verrechnungssatz für die jeweilige Arbeitskraft
umfasst
sämtliche Aufwendungen wie Lohn- und Gehaltskosten,
Lohn-
und Gehaltsnebenkosten, Zuschläge, lohngebundene und
lohnabhängige Kosten, sonstige Sozialkosten,
Gemeinkosten,
Wagnis und Gewinn.
Menge: 10,000 h
Zuordnung: 400000000

**06.06.0030 Helfer/-in Stundenlohnarbeiten sämtliche Kosten/Zuschläge**
StL-Nr. STLB-Bau 10/2024
Stundenlohnarbeiten durch Helfer/-in
der Verrechnungssatz für die jeweilige Arbeitskraft
umfasst
sämtliche Aufwendungen wie Lohn- und Gehaltskosten,
Lohn-
und Gehaltsnebenkosten, Zuschläge, lohngebundene und
lohnabhängige Kosten, sonstige Sozialkosten,
Gemeinkosten,
Wagnis und Gewinn.
Menge: 10,000 h
Zuordnung: 400000000
